# Fancoil horizontal con envolvente

- Propiedad del archivo: CYPE INGENIEROS, S.A.
- Formato: FIEBDC-3/2002
- Divisa: EUR
- Costes indirectos: 3.00 %
- IVA: 21.00 %

## I Instalaciones

### IC Calefacción, climatización y A.C.S.

#### ICF Unidades no autónomas para climatización

**ICF035** Ud Fancoil horizontal con envolvente, con impulsión horizontal y retorno vertical con deflector, modelo Comfair HC 11 "LENNOX", sistema de cuatro tubos, potencia frigorífica total nominal de 0,84 kW (temperatura húmeda de entrada del aire: 19°C; temperatura de entrada del agua: 7°C, salto térmico: 5°C), potencia calorífica nominal de 1,26 kW (temperatura de entrada del aire: 20°C; temperatura de entrada del agua: 70°C), de 6 velocidades, caudal de agua nominal de 0,144 m³/h, caudal de aire nominal de 216 m³/h y potencia sonora nominal de 47 dBA, con válvula de tres vías con bypass (4 vías), modelo VMP47.10-0,63, "HIDROFIVE", con actuador, para la batería de frío, y válvula de tres vías con bypass (4 vías), modelo VMP47.10-0,63, "HIDROFIVE", con actuador, para la batería de calor. Totalmente montado, conexionado y puesto en marcha por la empresa instaladora para la comprobación de su correcto funcionamiento.
Fancoil horizontal con envolvente, con impulsión horizontal y retorno vertical con deflector, modelo Comfair HC 11 "LENNOX", sistema de cuatro tubos, potencia frigorífica total nominal de 0,84 kW (temperatura húmeda de entrada del aire: 19°C; temperatura de entrada del agua: 7°C, salto térmico: 5°C), potencia calorífica nominal de 1,26 kW (temperatura de entrada del aire: 20°C; temperatura de entrada del agua: 70°C), de 6 velocidades, caudal de agua nominal de 0,144 m³/h, caudal de aire nominal de 216 m³/h y potencia sonora nominal de 47 dBA, con válvula de tres vías con bypass (4 vías), modelo VMP47.10-0,63, "HIDROFIVE", con actuador, para la batería de frío, y válvula de tres vías con bypass (4 vías), modelo VMP47.10-0,63, "HIDROFIVE", con actuador, para la batería de calor. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42ftl010eme | Ud | Fancoil horizontal con envolvente, con impulsión horizontal y retorno vertical con deflector, modelo Comfair HC 11 "LENNOX", sistema de cuatro tubos, potencia frigorífica total nominal de 0,84 kW (temperatura húmeda de entrada del aire: 19°C; temperatura de entrada del agua: 7°C, salto térmico: 5°C), potencia calorífica nominal de 1,26 kW (temperatura de entrada del aire: 20°C; temperatura de entrada del agua: 70°C), de 6 velocidades, caudal de agua nominal de 0,144 m³/h, caudal de aire nominal de 216 m³/h y potencia sonora nominal de 47 dBA. (material) | 1.000 | 382.32 | 382.32 |
| mt42vsi010ya | Ud | Válvula de tres vías con bypass (4 vías), modelo VMP47.10-0,63, "HIDROFIVE", con actuador incluso conexiones. (material) | 2.000 | 172.73 | 345.46 |
| mt37sve010b | Ud | Válvula de esfera de latón niquelado para roscar de 1/2". (material) | 4.000 | 4.13 | 16.52 |
| mo005 | h | Oficial 1ª instalador de climatización. (mano de obra) | 2.235 | 19.11 | 42.71 |
| mo104 | h | Ayudante instalador de climatización. (mano de obra) | 2.235 | 17.50 | 39.11 |
| % | % | Costes directos complementarios | 2 % | 826.12 | 16.52 |
|  |  | Costes directos |  |  | 842.64 |
