# Fancoil de cassette

- Propiedad del archivo: CYPE INGENIEROS, S.A.
- Formato: FIEBDC-3/2002
- Divisa: EUR
- Costes indirectos: 3.00 %
- IVA: 21.00 %

**ICF050** Ud Fancoil de cassette, modelo CWC 020-2P "LENNOX", de 600x600x298 mm, sistema de dos tubos, potencia frigorífica total nominal de 1,87 kW (temperatura húmeda de entrada del aire: 19°C; temperatura de entrada del agua: 7°C, salto térmico: 5°C), potencia calorífica nominal de 2,6 kW (temperatura de entrada del aire: 20°C; temperatura de entrada del agua: 50°C), con difusor de plástico, de 3 velocidades, caudal de agua nominal de 0,329 m³/h, caudal de aire nominal de 650 m³/h y potencia sonora nominal de 51 dBA, con válvula de tres vías con bypass (4 vías), modelo VMP47.10-1, "HIDROFIVE", con actuador. Incluso elementos para suspensión del techo. Totalmente montado, conexionado y puesto en marcha por la empresa instaladora para la comprobación de su correcto funcionamiento.
Fancoil de cassette, modelo CWC 020-2P "LENNOX", de 600x600x298 mm, sistema de dos tubos, potencia frigorífica total nominal de 1,87 kW (temperatura húmeda de entrada del aire: 19°C; temperatura de entrada del agua: 7°C, salto térmico: 5°C), potencia calorífica nominal de 2,6 kW (temperatura de entrada del aire: 20°C; temperatura de entrada del agua: 50°C), con difusor de plástico, de 3 velocidades, caudal de agua nominal de 0,329 m³/h, caudal de aire nominal de 650 m³/h y potencia sonora nominal de 51 dBA, con válvula de tres vías con bypass (4 vías), modelo VMP47.10-1, "HIDROFIVE", con actuador. Incluso elementos para suspensión del techo. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42ftl400ac | Ud | Fancoil de cassette, modelo CWC 020-2P "LENNOX", de 600x600x298 mm, sistema de dos tubos, potencia frigorífica total nominal de 1,87 kW (temperatura húmeda de entrada del aire: 19°C; temperatura de entrada del agua: 7°C, salto térmico: 5°C), potencia calorífica nominal de 2,6 kW (temperatura de entrada del aire: 20°C; temperatura de entrada del agua: 50°C), con difusor de plástico, de 3 velocidades, caudal de agua nominal de 0,329 m³/h, caudal de aire nominal de 650 m³/h y potencia sonora nominal de 51 dBA. (material) | 1.000 | 808.00 | 808.00 |
| mt42www090 | Ud | Kit de soportes para suspensión del techo, formado por cuatro varillas roscadas de acero galvanizado, con sus tacos, tuercas y arandelas correspondientes. (material) | 1.000 | 22.00 | 22.00 |
| mt42vsi010yb | Ud | Válvula de tres vías con bypass (4 vías), modelo VMP47.10-1, "HIDROFIVE", con actuador incluso conexiones. (material) | 1.000 | 172.73 | 172.73 |
| mt37sve010b | Ud | Válvula de esfera de latón niquelado para roscar de 1/2". (material) | 2.000 | 4.13 | 8.26 |
| mo005 | h | Oficial 1ª instalador de climatización. (mano de obra) | 4.010 | 19.11 | 76.63 |
| mo104 | h | Ayudante instalador de climatización. (mano de obra) | 4.010 | 17.50 | 70.18 |
| % | % | Costes directos complementarios | 2 % | 1157.80 | 23.16 |
|  |  | Costes directos |  |  | 1180.96 |
