# Bomba de calor reversible

- Propiedad del archivo: CYPE INGENIEROS, S.A.
- Formato: FIEBDC-3/2002
- Divisa: EUR
- Costes indirectos: 3.00 %
- IVA: 21.00 %

**ICV015** Ud Bomba de calor reversible, aire-agua, modelo Ecolean EAR 0091SKHNFP "LENNOX", potencia frigorífica nominal de 8,8 kW (temperatura de entrada del aire: 35°C; temperatura de salida del agua: 7°C, salto térmico: 5°C), potencia calorífica nominal de 9 kW (temperatura húmeda de entrada del aire: 7°C; temperatura de salida del agua: 45°C, salto térmico: 5°C), con grupo hidráulico (vaso de expansión de 5 l, presión nominal disponible de 196 kPa) y depósito de inercia de 50 l, caudal de agua nominal de 1,51 m³/h, caudal de aire nominal de 3500 m³/h, presión de aire nominal de 50 Pa y potencia sonora de 78,8 dBA; con interruptor de caudal, filtro, manómetros, válvula de seguridad y purgador automático de aire, con refrigerante R-407C, con termómetros, para instalación en interior. Totalmente montada, conexionada y puesta en marcha por la empresa instaladora para la comprobación de su correcto funcionamiento.
Bomba de calor reversible, aire-agua, modelo Ecolean EAR 0091SKHNFP "LENNOX", potencia frigorífica nominal de 8,8 kW (temperatura de entrada del aire: 35°C; temperatura de salida del agua: 7°C, salto térmico: 5°C), potencia calorífica nominal de 9 kW (temperatura húmeda de entrada del aire: 7°C; temperatura de salida del agua: 45°C, salto térmico: 5°C), con grupo hidráulico (vaso de expansión de 5 l, presión nominal disponible de 196 kPa) y depósito de inercia de 50 l, caudal de agua nominal de 1,51 m³/h, caudal de aire nominal de 3500 m³/h, presión de aire nominal de 50 Pa y potencia sonora de 78,8 dBA; con interruptor de caudal, filtro, manómetros, válvula de seguridad y purgador automático de aire, con refrigerante R-407C, con termómetros, para instalación en interior. Totalmente montada, conexionada y puesta en marcha por la empresa instaladora para la comprobación de su correcto funcionamiento.
Incluye: Replanteo de la unidad. Colocación y fijación de la unidad y sus accesorios. Conexionado con las redes de conducción de agua, eléctrica y de recogida de condensados. Puesta en marcha.
Criterio de medición de proyecto: Número de unidades previstas, según documentación gráfica de Proyecto.
Criterio de medición de obra: Se medirá el número de unidades realmente ejecutadas según especificaciones de Proyecto.
Criterio de valoración económica: El precio no incluye los elementos antivibratorios de suelo.

| Código | Ud | Descripción | Rendimiento | Precio | Importe |
|---|---|---|---|---|---|
| mt42bcl005eb | Ud | Bomba de calor reversible, aire-agua, modelo Ecolean EAR 0091SKHNFP "LENNOX", potencia frigorífica nominal de 8,8 kW (temperatura de entrada del aire: 35°C; temperatura de salida del agua: 7°C, salto térmico: 5°C), potencia calorífica nominal de 9 kW (temperatura húmeda de entrada del aire: 7°C; temperatura de salida del agua: 45°C, salto térmico: 5°C), con grupo hidráulico (vaso de expansión de 5 l, presión nominal disponible de 196 kPa) y depósito de inercia de 50 l, caudal de agua nominal de 1,51 m³/h, caudal de aire nominal de 3500 m³/h, presión de aire nominal de 50 Pa y potencia sonora de 78,8 dBA; con interruptor de caudal, filtro, manómetros, válvula de seguridad y purgador automático de aire. (material) | 1.000 | 5374.00 | 5374.00 |
| mt37www050c | Ud | Manguito antivibración, de goma, con rosca de 1", para una presión máxima de trabajo de 10 bar. (material) | 2.000 | 16.60 | 33.20 |
| mt42www050 | Ud | Termómetro bimetálico, diámetro de esfera de 100 mm, con toma vertical, con vaina de 1/2", escala de temperatura de 0 a 120°C. (material) | 2.000 | 21.00 | 42.00 |
| mo005 | h | Oficial 1ª instalador de climatización. (mano de obra) | 9.000 | 19.11 | 171.99 |
| mo104 | h | Ayudante instalador de climatización. (mano de obra) | 9.000 | 17.50 | 157.50 |
| % | % | Costes directos complementarios | 2 % | 5778.69 | 115.57 |
|  |  | Costes directos |  |  | 5894.26 |
